# Mülheim - Neubau Heißener Bad
Angebotsaufforderung (GAEB DA XML 3.3, DA83)
Projekt: G20063
Währung: EUR
Vergabeart: Offenes Verfahren
Erstellt mit: GXML Toolbox V3.3 R20220330, ORCA AVA 27 27.00.00, 24.06.2026

## I. Allgemeine Baubeschreibung
Objektbeschreibung

Die Stadt Mülheim an der Ruhr beabsichtigt, am Standort des Heißener Bades an der Yorckstraße 2 einen Ersatzneubau für das dort befindliche und abgängige Bad zu errichten. Die Einstellung des Betriebes und der Rückbau der Anlage erfolgt erst nach Fertigstellung des Neubaus.

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
Das auf dem stadteigenen Grundstück an der Yorckstraße im Stadtteil Heißen soll das neue Hallenbad neben dem abgängigen Bestandsbad aus den 1970er Jahren als kompakter Baukörper gebaut werden. Die Anordnung richtet sich sowohl nach der bestehenden benachbarten Bebauung, einer optimalen Funktion sowie der Ausrichtung entsprechend der Besonnung. Auch ist ein wirtschaftlicher Zuschnitt des verbleibenden restlichen Grundstücks zu berücksichtigen. Das für den Neubau vorgesehene Gelände liegt im östlichen Teil der Stadt Mülheim an der Ruhr in der Umgebung von einer Wohnbebauung mit angrenzenden Gewerbegebiet. Im Norden, Westen und Süden grenzt das Grundstück an viel befahrene Straßen u.a. die A 40 und die B 1. Nach Süden und Westen hin steigt das mit Baumbestand versehene Grundstück stark an. Durch die Anordnung des neuen Baukörpers im östlichen Bereich des Grundstücks wird eine Abschirmung zur bestehenden Wohnbebauung erreicht und gleichzeitig eine möglichst große Freifläche mit Südwest-Ausrichtung ermöglicht.
Der städtebauliche Grundansatz sieht eine eher geschlossene, massive Fassadengestaltung zur nördlich und östlich gelegenen Nachbarbebauung und geöffnete transparente Fassaden nach Süden und Westen zu den Freiflächen hin vor. Das Gebäude ist in verschiedenen Gebäudehöhenniveaus gestaffelt und wirkt durch den flachen Riegel und Dachscheiben zur Straßenseite recht maßstäblich. Das auskragende geschwungene Dach steigt nach Süden hin an und fügt sich somit in die vorhandene Topographie des Grundstücks ein. Die Formensprache des Daches findet sich an der Eingangsfassade wieder und leitet den Besucher in das Bad und verleiht dem Gebäudeeingang eine entsprechende Akzentuierung.

Die Oberkante des Eingangsniveaus (Baunull) liegt bei 103,5 ü NHN und in etwa auf dem Straßenniveau. Der Vorplatz schließt an das öffentliche Wege- und Straßennetz den ÖPNV (Bushaltestelle) und den neu zu schaffenden Parkplatz mit 51 Stellplätzen an. Das Bad verfügt somit über eine gute verkehrstechnische Anbindung. Direkt am neu geplanten Vorplatz wird eine Fläche für 50 Fahrräder vorgesehen. Die Zufahrt zum Betriebshof erfolgt auf der östlichen Seite über die Yorckstraße.

Es ist beabsichtigt, das bestehende Hallenbad weitgehend während der kompletten Bauzeit geöffnet zu lassen und erst nach Fertigstellung und Inbetriebnahme des Ersatzbaues zu schließen und abzubrechen.

Das Funktionskonzept sieht die Abwicklung der nutzerrelevanten Funktionen auf einer Ebene vor.

Das Lehrschwimmbecken ist räumlich vom Schwimmerbereich durch eine Glaswand mit einer Türanlage abgetrennt. Die beiden Hallenteile können miteinander gekoppelt oder das Schwimmerbecken, z. B. für den Schulsport, separiert werden. So ist eine flexible Nutzung möglich. Das Lehrschwimmbecken (12,5 x 12,5 m) verfügt über einen Hubboden (0-1.80m Tiefe) und eine Wassergewöhnungstreppe. Die Beckenumgangsflächen bieten ausreichend Platz für Aufenthaltsbereiche für Begleitpersonen. Direkt angrenzend befindet sich der Kinderspielbereich mit drei Wasserbecken mit einer Wassertiefe von 0,20 bis 0,30  m. Hinter einer als Gestaltungselement geplanten Sitzbank (2,50 m hohe Rückwand) befinden sich Abstellmöglichkeiten für Trainingsgeräte, wie z. B. Aquabikes und ein Wickelbereich. Die in dem Bereich angeordneten Sanitäts- und Putzmittelräume dienen gleichzeitig als betriebsinterne Verbindung zwischen Badehalle und Foyer bzw. Umkleide.

Der Schwimmerbereich besteht aus einem 25 m-Schwimmerbecken mit sechs Bahnen (25,0 x 15,0 m, 1,80 m - 3,8 m Tiefe) mit einer Startblockanlage sowie einer 3 m-Plattform und einem 1 m-Sprungbrett. Die Anforderungen an eine Wettkampfkategorie wurden seitens des Bauherrn nicht gewünscht. Die vorliegende Planung entspricht allerdings weitgehend der Wettkampfkategorie "D".

Die neuen Beckenkörper werden, bis auf den Kinderspielbereich, aus Edelstahl errichtet. Im Schwimmerbecken und Lehrschwimmbecken werden sie zum Teil als tragende Konstruktion und zum Teil als schlaffe Auskleidung gegen Stahlbetonwände (ab 2,0 m Wassertiefe) mit einem Beckenkopf aus Edelstahl ausgeführt. Die Bodenplatten der Becken werden aus Stahlbeton hergestellt.

Die Außenwände werden weitgehend aus Stahlbeton und Mauerwerk errichtet. Nach Süden und Westen sind Pfosten-Riegel-Fassaden mit außenliegendem Wärmeschutz (auskragende Dachfläche) geplant.

Die Dachfläche des Umkleidetraktes wird als Betondach ausgeführt. Die Badehalle bekommt ein Holztragwerk, welches für die Aufnahme einer PV-Anlage sowie eines Gründaches entsprechend dimensioniert ist.

Die Badewassertechnik ist im Untergeschoss angeordnet. Die Lüftung befindet sich an zentraler Stelle im Obergeschoss. Der Chlorgasraum wird gemäß den aktuell geltenden Normen mit einem außenliegenden Zugang geplant.

Die Erschließung der Außenanlagen erfolgt grundsätzlich barrierefrei. Die Beckenumgänge werden von den Pflasterflächen und Liegewiesen über eine rollstuhlgerechte Duschmulde erschlossen. Weiter kommt es zu vereinzelten Baumfällungen sowie zur Neuanpflanzung von Bäumen. Entlang der Becken werden Beete mit einer pflegereduzierten, artenreichen Pflanzung aus Blütenstauden und Gräsern realisiert.

## II.VORBEMERKUNGEN ZUM LEISTUNGSVERZEICHNIS
Baustellen-Beschreibung

Bei den nachfolgend aufgeführten Leistungen handelt es sich um die Malerarbeiten zum Neubau des künftigen Hallenbades.

1. Herrichtung des Baufeldes
Wir verweisen hier auf den beigefügten Baustelleneinrichtungsplan.

2. Lager/Baustelleneinrichtungsflächen
Lager- und Baustelleneinrichtungsflächen stehen nur begrenzt zur Verfügung. Lager- und Aufenthaltsräume werden vom AG nicht zur Verfügung gestellt und sind vom AN entsprechend den gesetzlichen Vorgaben für alle Leistungen vorzuhalten.

3. Zuwegung
Siehe Baustelleneinrichtungsplan.
Die Zufahrt- und Abfahrt erfolgt über die "Yorkstrasse".
Im Zuge der stattfinden Abbruchabreiten werden die Baustraßen errichtet. Es gibt eine Zufahrt.
Die Verkehrswege für die LKW-Fahrzeuge mit Anhängern und die Beladeflächen sind während der Bauarbeiten für den AG ständig freizuhalten. Eine evtl. unumgänglich notwendige zeitlich begrenzte Sperrung muss fristgerecht mit der Stadt abgestimmt und von dieser genehmigt werden. Alle Sicherungsmaßnahmen für den Betrieb der Baustelle sind durch den AN ohne besondere Vergütung durchzuführen.

4. Ver-/Entsorgung der Baustelle
Verkehrswege innerhalb der Baustelle entsprechend des Baustelleneinrichtungsplans. Strom und Wasseranschlüsse werden vom AG gestellt und allen am Bau Beteiligten zugänglich gemacht. Die entsprechenden Hauptanschlüsse sind vom AN eigenverantwortlich in Erfahrung zu bringen.

5. Unterhaltung
Die Baustelle hat in jeder Bauphase ordentlich und aufgeräumt zu erscheinen.
Der AN hat die Pflicht zur laufenden Reinigung und nach Beendigung seiner Leistung zur unverzüglichen, vollständigen Räumung der Baustelle.

6. Sanitäre Anlagen
Der AG stellt im Baufeld WC-Anlagen zur Verfügung. Diese können während der gesamten Bauzeit seitens AN genutzt werden. Aus diesem Grund wird auf weitere Sanitärcontainer bzw. mobile WC- Anlagen verzichtet.

7. Sicherheits- und Gesundheitskoordination
Die Maßnahme wird durch einen Sicherheits-und Gesundheits- koordinator begleitet. Der Sicherheits- und Gesundheitsplan ( SiGE-Plan) ist zu beachten.

8. Prüfung der Unterlagen / Vorleistung
Die zu erbringenden Leistungen sind möglichst eindeutig und erschöpfend beschrieben. Das entbindet den AN jedoch nicht, sämtliche planerischen Unterlagen sowie die erf. Vorleistungen anderer ANs auf Eignung für die Durchführung der eigenen Arbeiten zu prüfen. Bedenken gegen die Ausführung sind während der Angebotsphase als Bieterfrage schriftlich zu stellen.
Wenn sich daraus Änderungen ergeben, sind diese direkt mit einzukalkulieren.

9.Fachbauleiter / Polier
Der AN ist verpflichtet, für dieses BV einen Fachbauleiter zu benennen. Die Amtssprache ist deutsch, entsprechend ist die Baustellenkommunikation durchzuführen. Der Fachbauleiter hat nach Aufforderung durch die Bauleitung an den Baubesprechungen teilzunehmen. Hierbei getroffene Vereinbarungen bzw. Anordnungen der Bauleitung, insbesondere wenn sie der Sicherheit oder dem Baufortschritt dienen, sind unverzüglich Folge zu leisten. Alle Ergebnisse von Baubesprechungen werden zu Vertragbestandteilen, sofern nicht binnen fünf Werktagen schriftlich widersprochen wird.

10. Allgemeines

Die Preiserstellung, für die in Folge beschriebenen Leistungen, gilt für die funktionsfähigen Malerarbeiten einschließlich der Anlieferung, Abladen und dem Transport innerhalb der Baustelle.

Der Bieter hat die Texte gründlich gelesen und akzeptiert diese Grundlage zur voll funktionsfähigen Erstellung der Gesamtleistung.

Im Zuge der Ausschreibung besteht die Möglichkeit, das aktuelle Baufeld zu besichtigen.

Alle in diesen und allen vor- und nachfolgenden Vorbemerkungen dargestellten Arbeitsbedingungen und Forderungen sind bei der Preisbildung zu berücksichtigen. Im Falle der Auftragserteilung werden diese zu Vertragsbestandteilen.

Die Projektabwicklung erfolgt über eine Online Projektplattform.
Diese betrifft auch die Planverteilung.
Die Pläne sind vom AN eigenverantwortlich im aktuellen Zustand von der Projektplattform herunterzuladen und ggfs. zu vervielfältigen.
Ein Planversand durch den Planer in Papierform wird aus Nachhaltigkeitsgründen nicht erfolgen.
Die tägliche Kommunikation erfolgt über e-mail.

Bauseits ist eine Videoüberwachung mit Aufschaltung zu einem Wachdienst vorgesehen.

Die Kosten der Abfallverwertung und der Abfallbeseitigung sind die
Einheitspreise einzurechnen.

## III. Kalkulationshinweis
Der Inhalt nachgenannter Vorbemerkungen (allgemeine, projektspezifische und leistungs- gewerkespezifische Vorbemerkungen) und beigefügter Pläne ist bei der Kalkulation zu berücksichtigen. Die sich hieraus ergebenden Leistungen sind mit den Einheitspreisen abgegolten und werden nicht gesondert vergütet.

Alle erforderlichen Fotokopien/Lichtpausen hat der AN auf eigene Kosten zu erstellen.

Die leistungs- gewerkespezifischen Vorbemerkungen sind teilweise erst einzelnen Titeln vorgeschaltet.

Diesem Leistungsverzeichnis sind zur Verdeutlichung der Planung und Konstruktion, der Gebäude- und Geländegeometrie sowie als Kalkulationshilfe Unterlagen als PDF-Dateien beigefügt.

## 034 Anstrich- und Bodenbelagsarbeiten

### Titel 10 Baustelleneinrichtung/Allgemeines

**10.1 Baustelleneinrichtung**
Einrichten der Baustelleneinrichtung für sämtliche in der Leistungsbeschreibung aufgeführten Leistungen incl. der erforderlichen Gerüste bis 4,15 m Arbeitshöhe und der Maßnahmen gem. UVV.
Menge: 1,000 St

**10.2 vorhalten Baustelleneinrichtung**
Vorhalten der Baustelleneinrichtung für die Dauer der Arbeiten. Abrechnung / Woche Vorhaltung
Menge: 16,000 Wo

**10.3 Räumung der Baustelleneinrichtung.**
Räumung der beschriebenen Baustelleneinrichtung.
Menge: 1,000 St

**10.4 Terminplan**
Erstellung und Fortschreibung eines Terminplanes inkl. der Detailpunkte der nachbeschriebenen Arbeiten.

Der Terminplan ist innerhalb von 2 Wochen nach Beauftragung vorzulegen.
Menge: 1,000 St

**10.5 Dokumentation/Revisionsunterlagen**
Erstellen der Dokumentation/Revisionsunterlagen über alle vom AN tatsächlich ausgeführten Leistungen.

Die Dokumentation/Revisionsunterlagen sind parallel zur Ausführung der Bauleistung zu erstellen und entsprechend fortzuschreiben;
Vorlage Bestandsdokumentation/Revisionsunterlagen hat 4 Wochen vor Stellung der Schlussrechnung zu erfolgen.

Leistungsbestandteile Dokumentation
- Vollständige Dokumentation der erbrachten Leistung ist in 2-facher Ausfertigung Papier und 4-fach digital vorzulegen.

Diese muss folgende Unterlagen enthalten:
- Inhaltsverzeichnis der Dokumentation
- Technische Merkblätter und Montageanweisungen aller eingesetzten Materialien einschl. Angabe der Einbauorte
- sämtliche für die Arbeiten aufgestellten Berechnungen und Nachweise
- Zulassungen und Prüfzeugnisse sämtlicher verbauter Materialien samt deren Einbauanleitungen
- Bautagesberichte im Original
- Übereinstimmungserklärung des Fachunternehmers
- Prüfzeugnisse
- Reinigungs-, Bedienungs- und Wartungsanleitungen
Menge: 1,000 St

### Titel 20 Malerarbeiten Wände

*Hinweis: --- VORBEREITUNG*

**20.1 Schutzabdeckung Fenster/Türen**
Schutz der Fenster und Außentüren als Besondere Leistung, innen, vor Verunreinigung und Beschädigung während der Malerarbeiten durch Bespannung der Fenster-/Türflügel mit Kunststofffolie, Dicke 1 mm, Stöße umlaufend verkleben einschl. Vorhaltung während der eigenen Leistung und Entsorgung.

Insbesondere sind Glas- und Aluminiumflächen abzukleben.

Arbeitshöhe:  bis 8,50 m
Abrechnung: nach m2 bekleideter Ansichtsfläche

Ausführung zusätzlich zu der gemäß VOB/C DIN 18363, Absatz 4, Pkt. 4.1.3 als Nebenleistung grundsätzlich zu erbringenden Schutzmaßnahmen, nur nach besonderer Anordnung des AG!
Menge: 900,000 m2

**20.2 Reinigen Untergrund**
Reinigung des Untergrundes von grober Verschmutzung anderer Gewerke einschl. Entsorgung.

Ausführung zusätzlich zu den gemäß VOB/C DIN 18363, Absatz. 4 Pkt. 4.1.6 als Nebenleistung grundsätzlich zu erbringenden Säuberung des Untergrundes, nur nach besonderer Anordnung des AG!

Leistungsbestandteile
- Entfernung grober Verschmutzungen (z. B. Gips-, Mörtel-, Farbreste etc.) mit geeignetem Verfahren
- Anfallende Reststoffe und Schutt nach Abfallschlüssel (AVV) sortieren, laden
- Entsorgung nach den landesrechtlichen Bestimmungen einschl. Entsorgungsnachweis als Vergütungsgrundlage,
- Gebühren der Verwertung/Entsorgung sind vom AN zu übernehmen und in den Einheitspreis einzurechnen.

Abfallart:  Stoffgemische aus mineralischen und
  nichtmineralischen Abfällen
  (Baumischabfall)
Abfallschlüssel: AVV 170904

Ausführungsort: Ausführung nach vorgezogenem Aufmaß und Freigabe durch den AG!
Menge: 1590,000 m2

**20.3 Fehlstellen schließen,P IV**
Ausbessern von Fehlstellen an Wandflächen durch Schließen mit Putzmörtel und angleichen an die Bestandsoberfläche.

Material:  Putzmörtel P IV
Oberfläche:  Qualitätsstufe Q3
Arbeitshöhe:  bis 8,50 m

Einbauort:  Ausführung nach Aufforderung durch den AG und Freigabe eines vorgezogenen Aufmaßes
Menge: 80,000 m2

**20.4 Grundierung,Tiefgrund,EG**
Grundierung von Wandflächen mit Tiefgrund.

Zweck:  Verfestigung der Oberfläche und Einschränkung der Saugfähigkeit
Vorleistung:  gereinigte mineralische Untergründe (GK-Wände, Putz/Spachtel auf Beton-Wänden)
Folgeleistung: Beschichtungsaufbau

Ausführungshöhe: bis 8,50 m über OKFFB

Einbauort: EG
Menge: 1395,000 m²

**20.5 Grundierung,Tiefgrund, Stützen**
Grundierung von Flächen der Stützen mit Tiefgrund.

Zweck:  Verfestigung der Oberfläche und Einschränkung der Saugfähigkeit
Vorleistung:  gereinigte mineralische Untergründe (GK-Wände, Putz/Spachtel auf Beton-Wänden)
Folgeleistung: Beschichtungsaufbau

Einbauort: EG
Menge: 110,000 m²

**20.6 Grundierung,Tiefgrund, Laibungen**
Grundierung von Flächen der Laibungen mit Tiefgrund.

Zweck:  Verfestigung der Oberfläche und Einschränkung der Saugfähigkeit
Vorleistung:  gereinigte mineralische Untergründe (GK-Wände, Putz/Spachtel auf Beton-Wänden)
Folgeleistung: Beschichtungsaufbau

Einbauort: EG
Menge: 35,000 m²

**20.7 Grundierung,Tiefgrund, freie Wandenden**
Grundierung von Flächen der Laibungen mit Tiefgrund.

Zweck:  Verfestigung der Oberfläche und Einschränkung der Saugfähigkeit
Vorleistung:  gereinigte mineralische Untergründe (GK-Wände, Putz/Spachtel auf Beton-Wänden)
Folgeleistung: Beschichtungsaufbau

Einbauort: EG
Menge: 50,000 m²

*Hinweis: WANDSPACHTEL*

**20.8 Wandspachtelung, vollflächig**
Wandspachtelung, innen, vollflächig einschl. Schleifen.

Zweck: Verbesserung der Oberflächenqualität
Vorleistung: grundierte glatte Betonwände, Mauerwerk, Zementplatten
Folgeleistung: Anstrich
Material: Feuchtebeständiger pastöser Dispersionsspachtel,
 schwimmbadgeeignet
Schichtdicke: bis 5 mm
Oberfläche: Q3

Ausführungshöhe: bis 8,50 m über OKFFB

Einbauort: EG alle Anstrichbereiche
Menge: 1395,000 m2

**20.9 Stützenspachtelung vollflächig**
wie Position 034.20.8, jedoch:

Stützenspachtelung, innen, rechteckiger Querschnitt, vollflächig einschl. Schleifen.

Vorleistung: Stb.-Stütze
Abmessung: bis 30x30 cm
Menge: 110,000 m2

**20.10 Laibungsspachtelung,vollflächig**
wie Position 0,34.20.8 jedoch:

Laibungsspachtelung, innen, vollflächig, einschl. Schleifen.

Vorleistung: grundierte glatte Beton- oder geputzte
 MW-Laibungen
Leibungsbreite: 20-35 cm
Menge: 35,000 m

**20.11 Spachtelung freie Wändenden,vollflächig**
wie Position 0,34.20.8 jedoch:

Spachtelung freier Wändenden, innen,
vollflächig, einschl. Schleifen.

Vorleistung: grundierte glatte Beton- oder geputzte
 MW-Laibungen
Leibungsbreite: 20-35 cm
Menge: 50,000 m

*Hinweis: --- GLASVLIES/ANSTRICH*

**20.12 Glasfaservlies,Wand,glatt**
Oberflächenbekleidung von Wänden, innen, mit Glasfaservlies.

Zweck: zur Rissüberbrückung/Armierung,
 als Untergrund für Beschichtungen
 mit besonders glatter Oberfläche in
 beanspruchten Bereichen
Vorleistung: gespachtelte GK/Putz/Beton, grundiert
Folgeleistung: Beschichtung
Material: Glasgewebe aus mineralischer
 Glasfaser
Oberfläche: strukturlos, glatt

Ausführungshöhe: bis 8,50 m über OKFFB

Einbauort: EG alle Anstrichbereiche
Menge: 1395,000 m2

**20.13 Glasfaservlies,Stütze,eckig**
wie Position 034.20.12 jedoch:

Oberflächenbekleidung von Stützen, innen, mit Glasfaservlies, rechteckiger Querschnitt.

Abmessung: bis 30x30 cm
Menge: 110,000 m2

**20.14 Glasfaservlies,Laibungen**
wie Position 034.20.12 jedoch:

Oberflächenbekleidung von Laibungen, innen, mit Glasfaservlies

Abmessung: 25 bis 35 cm
Menge: 35,000 m

**20.15 Glasfaservlies, freie Wandenden**
wie Position 034.20.12 jedoch:

Oberflächenbekleidung von freien Wandenden, innen, mit Glasfaservlies

Abmessung: 25 bis 35 cm
Menge: 50,000 m

**20.16 Dispersionsbeschichtung, Wand, NAK3, RAL1013**
Zwischen- und Schlussbeschichtung mit Dispersions-
Silikatfarbe, löse- und konservierungsmittelfrei,
hoch diffusionsfähig,
Nassabriebbeständigkeit: Klasse 3 nach DIN EN 13300,
Deckvermögen: Klasse 2, stumpfmatt, nach DIN EN 13300
Diffusionsfähigkeit: sd-Wert < 0,02 m, nach DIN EN 1062

Vorleistung: Putz/GK mit Glasvlies oder
 Stb.mit Haftgrund
Folgeleistung: endfertig

Standardnutzung: Räume mit erhöhten Anforderungen
 an Strapazier-/Reinigungsfähigkeit
Farbe: weiß, RAL 1013, nach Bemusterung
Ausführungshöhe: bis 8,50 m

Einbauort: EG gemäß Plan "Malerarbeiten EG"l
Menge: 1100,000 m2

**20.17 Dispersionsbeschichtung, Wand, NAK3, Treppenhaus, RAL1013**
wie Position 034.20.16 jedoch:

Einbauort: UG/EG/OG Treppenhaus
Menge: 190,000 m2

**20.18 Dispersionsbeschichtung, Wand, NAK3, NSC S 4030-B30G**
wie Position 034.20.16 jedoch:

Farbe: NSC S 4030-B30G
Menge: 295,000 m2

**20.19 Dispersionsbeschichtung,Stützen,NAK3, RAL 1013**
wie Position 034.20.16 jedoch:
Stützenbeschichtung innen

Vorleistung: Stützen, gespachtelt
Menge: 110,000 m2

**20.20 Dispersionsbeschichtung,Laibungen,NAK3, RAL 1013**
wie Position 034.20.16 jedoch:
Beschichtung der Laibungen innen

Vorleistung: Laibungen, gespachtelt
Menge: 35,000 m2

**20.21 Dispersionsbeschichtung,freie Wandenden,NAK3, RAL 1013**
wie Position 034.20.16 jedoch:
Beschichtung der freien Wandenden innen

Vorleistung: freie Wandenden, gespachtelt
Menge: 50,000 m2

*Hinweis: --- SONSTIGES*

**20.22 Höhenzulage Wandbeschichtungen,H>2,0m**
Höhenzulage zu den Leistungen an Wänden der Vorpositionen für Ausführungshöhen H > 2,00 m.
Menge: 1590,000 m2

**20.23 Arbeitsgerüst, innen, Treppenhaus**
Arbeitsgerüst innen, als längenorientiertes Standgerüst im Treppenhaus, gemäß DIN EN 12811-1.Gebrauchsüberlassung bis 4 Wochen (Grundeinsatzzeit).Standfläche: Treppe
Höhe einzurüstender Fläche : 'bis' 7,0m
Breitenklasse: W07
Höhenklasse: H2
Lastklasse: 3
Menge: 200,000 m²

**20.24 Arbeitsgerüst innen, Treppenhaus, Gebrauchsüberlassung**
Innengerüst als längenorientiertes Standgerüst, als Arbeitsgerüst, Verlängerung der Gebrauchsüberlassung über die 4-wöchige Grundeinsatzzeit hinaus.
Menge: 800,000 m2/W

**20.25 Anschlussfuge abdichten Acrylatdispersion,B<5mm**
Anschlussfuge abdichten zwischen Wand aus Gipsplatten und Putz-/Betonwandflächen.

Ausführung:  Verhältnis Fugenbreite zu Dichtstofftiefe 1:1
Material:  elastischem Dichtstoff, Basis Acrylatdispersion einschl. systemgebundenem Primer und Hinterfüllung
Farbe:  cremeweiß RAL 9001
Breitenbereich:  bis 5 mm
Menge: 1075,000 m

### Titel 30 Malerarbeiten Decken

*Hinweis: --- UNTERGRUNDVORBEREITUNG*

**30.1 Grundierung,Tiefgrund EG**
Grundierung von Deckenflächen mit Tiefgrund.

Zweck:  Verfestigung der Oberfläche und Einschränkung der Saugfähigkeit
Vorleistung:  gereinigte mineralische Untergründe (AHD-GK Bauplatten)
Folgeleistung: Beschichtungsaufbau

Einbauort:  EG
  Bereiche gem. Deckenspiegel
Menge: 115,000 m2

**30.2 Grundierung,Tiefgrund EG Stahlbetondecke**
Grundierung von Deckenflächen mit Tiefgrund.

Zweck:  Verfestigung der Oberfläche und Einschränkung der Saugfähigkeit
Vorleistung:  gereinigte mineralische Untergründe (Stahlbetondecke)
Folgeleistung: Beschichtungsaufbau

Einbauort:  EG
  Bereiche gem. Deckenspiegel
Menge: 75,000 m2

**30.3 Grundierung,Tiefgrund Treppenhaus**
Grundierung von Deckenflächen mit Tiefgrund.

Zweck:  Verfestigung der Oberfläche und Einschränkung der Saugfähigkeit
Vorleistung:  gereinigte mineralische Untergründe (Stahlbetondecken)
Folgeleistung: Beschichtungsaufbau

Einbauort:  Treppenhaus
Menge: 60,000 m2

*Hinweis: --- ANSTRICH*

**30.4 Silikat-Disp.-Beschichtg.,Decken/UZ,NAK2, NSC S 4030-B30G**
Beschichtung Decken, innen, mit Silikat-Dispersionsfarbe.

Vorleistung: Gipskartondecke, grundiert
Folgeleistung: endfertig
Beschichtungsstoff: Silikat-Dispersionsfarbe, gem. DIN
 18363
Nassabrieb: Klasse 2, nach DIN EN 13300
Standardnutzung: Räume mit erhöhten Anforderungen  an Strapazier-/Reinigungsfähigkeit,
 zusätzlich atmungsaktiv,
 lösemittel-/weichmacherfrei
Farbton: NSC S 4030-B30G

Einbauort: gem.Planung
Menge: 115,000 m2

**30.5 Silikat-Disp.-Beschichtg.,Decken/UZ,NAK2, RAL 1013**
Beschichtung Decken/Unterzüge, innen, mit Silikat-Dispersionsfarbe.

Vorleistung: Beton/Putz, grundiert
Folgeleistung: endfertig
Beschichtungsstoff: Silikat-Dispersionsfarbe, gem. DIN
 18363
Nassabrieb: Klasse 2, nach DIN EN 13300
Standardnutzung: Räume mit erhöhten Anforderungen  an Strapazier-/Reinigungsfähigkeit,
 zusätzlich atmungsaktiv,
 lösemittel-/weichmacherfrei

Einbauort: gem. Deckenspiegel
Menge: 75,000 m2

**30.6 Silikat-Disp.-Beschichtg.,Decken/UZ,NAK2, RAL 1013 Treppenhaus**
Beschichtung Decken/Unterzüge, innen, mit Silikat-Dispersionsfarbe.

Vorleistung: Beton/Putz, grundiert
Folgeleistung: endfertig
Beschichtungsstoff: Silikat-Dispersionsfarbe, gem. DIN
 18363
Nassabrieb: Klasse 2, nach DIN EN 13300
Standardnutzung: Räume mit erhöhten Anforderungen  an Strapazier-/Reinigungsfähigkeit,
 zusätzlich atmungsaktiv,
 lösemittel-/weichmacherfrei

Untersichten derTreppenläufe und Wangen
Podestuntersichten

Einbauort: Treppenhaus
Menge: 60,000 m2

*Hinweis: --- SONSTIGES*

**30.7 Höhenzulage Deckenbeschichtungen**
Höhenzulage zu Deckenbeschichtungen für die Ausführung von Deckenflächen oberhalb H= 3,50 m (entsprechend Arbeitsgerüstebene > 2,00 m). Aufwand für Höhenzugang ist Leistung des AN.
Menge: 190,000 m2

**30.8 Anschlussfuge abdichten Acrylatdispersion,B<5mm**
Anschlussfuge abdichten zwischen Wand und Decken aus Gipsplatten.

Ausführung:  Verhältnis Fugenbreite zu Dichtstofftiefe 1:1
Material:  elastischem Dichtstoff, Basis Acrylatdispersion einschl. systemgebundenem Primer und Hinterfüllung
Farbe:  cremeweiß, RAL 9001
Breitenbereich:  bis 5 mm
Menge: 200,000 m

### Titel 40 Linoleumbeläge

*Hinweis: UNTERGRUNDVORBEREITUNG*

**40.1 Messung Estrichfeuchte**
Messung der Estrichfeuchte zur Feststellung der Belegreife.
Die Orte der Messstellen sind zusammen mit der Bauleitung festzulegen.
Menge: 3,000 St

**40.2 Risse im Estrich schließen**
Risse im Estrich kraftschlüssig schließen.

Leistungsbestandteil
- Risse aufweiten
- Quereinschnitte herstellen
- Fugen ausblasen
- Gießharz einfüllen
- Estrichklammern einlegen, Abstand ca. 30 cm
- Fläche mit Quarzsand abstreuen

Zweck: ebener Untergrund für Haftverbund
Vorleistung: Estrich
Folgeleistung: Höhenausgleich bzw. Haftgrund
Untergrund: Zementestrich
Rissbreite: bis 5 mm
Material: 2-komponentigem Injektionsharz auf Epoxydharzbasis

Einbauort:  EG.009-Verwaltungsraum
Menge: 15,000 m

**40.3 Untergrundvorb.-Grundierg.,Spachtel 3mm**
Untergrundvorbereitung von Beton- und Estrichoberfläche.

Leistungsbestandteile
- Untergrundprüfung auf Eignung, Ebenheit und Haftzugfestigkeit
- Reinigung Untergrund einschl. Bürsten, Absaugen und Entsorgung Abfallstoffe gem. Abfallschlüssel (AVV) nach den landesrechtlichen Bestimmungen
- Grundierung (Haft-/Tiefengrund)
- Ausgleichen mit Spachtelmasse, selbstverlaufend

Zweck: Höhenausgleich Untergrund
Folgeleistung: elastischer Bodenbelag
Untergrund/Vorleistung: Zementestrich
Schichtdicke: bis 3 mm als Grundleistung
Stuhlrolleneignung: ja

Einbauort: EG.009-Verwaltungsraum
Menge: 75,000 m2

**40.4 Zul.Untergrundvorb.-Spacht.6mm**
Zulage Untergrundvorbereitung von Beton- und Estrichoberfläche der Vorposition für Ausgleichen mit Spachtelmasse.

Abrechnungshinweis: Der AN erstellt ein Messprotokoll über erforderliche Mehrstärken anhand eines Messprotokolls mit Messraster 50x50 cm und legt dieses dem AG vor Beginn der Ausführung zur Prüfung und Freigabe als Grundlage seines Vergütungsanspruchs vor!

Schichtdicke: über 3-6 mm
Menge: 5,000 m2

*Hinweis: LINOLEUMBELÄGE*

**40.5 Lino,Bahn,2,5mm,Kl.34,5dB,R9,RüJute**
Linoleumbodenbelag, homogen auf Jute, Bahnenware, nach DIN EN ISO 24011 einschl. Schmelzdraht der Fugen und Stöße, sowie vollflächige Verklebung, mit Allgemein Bauaufsichtlicher Zulassung,

Vorleistung: Untergrundvorbereitung
Folgeleistung: endfertig
Untergrund: Zementestrich, gespachtelt
Stärke: 2,5 mm
Bahnenbreite: 200 cm
Fugen/Stöße: verschweißt
Rücken: Jute
Klassifizierung: 34 (sehr starke Beanspruchung) nach DIN EN ISO 10874
Brandverhalten: Cfl-s1 nach DIN EN 13501
Trittschallverbgs.-maß: mind. 5 dB nach EN ISO 10140
Oberflächenvergütung: werkseitiges Oberflächenfinish
Rutschhemmung: R9 nach ASR A1.5/ DGUV Regel 108-003
Gleitwiderstand: DS (>0,30) nach DIN EN 13893
Begehspannung: < 2 kV DIN EN 1815
Stuhlrolleneignung: Typ W (weiche Rollen) nach DIN EN 12529/ DIN EN 425
Ableitwiderstand: 1-106<R1<1-108Ω nach EN1081
Weitere Anforderung: geeignet für Fußbodenheizung
 Beständigkeit gegen Öle, Fette bei kurzzeitiger Einwirkung, Beständigkeit gegen Zigarettenglut, antibakteriell

Farbe: nach Wahl AG

Angebotenes Fabrikat: '....................................' (vom Bieter anzugeben)

Einbauort:  EG04-Backoffice
  EG05 Mehrzweckraum
  EG36 Büro
  EG37 Personalraum
Menge: 75,000 m2

*Hinweis: ANARBEITUNGEN, EINBAUTEILE*

**40.6 Randdämmstreifen abschneiden,entsorgen**
Überstand von Randdämmstreifen aus PE-Schaum abschneiden und entsorgen nach den landesrechtlichen Bestimmungen.
Menge: 65,000 m

**40.7 Sockelleiste,Hartholz,12x60mm,geölt**
Sockelleiste, Hochkant-Rechteckprofil, oberseitig abgerundet, Ecken und Stöße auf Gehrung geschnitten.

Untergrund: Massiv-Wandflächen
Holzart: Hartholz, massiv
Güteklasse: 1 nach DIN 68365
Stärke: 12 mm
Sockelhöhe: 60 mm
Befestigung: geschraubt mit Messing-Linsenkopf- Schlitzschrauben
Oberfläche: geölt

Einbauort:  EG04-Backoffice
  EG05 Mehrzweckraum
  EG36 Büro
 EG37 Personalraum
Menge: 65,000 m

**40.8 Schutzabdeck.,Boden,Alukarton**
Abdeckung, begehbar, als besonderer Schutz der verlegten Bodenbeläge, liefern, herstellen und vorhalten, einschl. der späteren Beseitigung auf Anweisung der Bauleitung und Entsorgung nach den landesrechtlichen Bestimmungen.

Ausführung zusätzlich zu den gemäß VOB/C DIN 18365, Absatz. 4 Pkt. 4.1.7 als Nebenleistung grundsätzlich zu erbringenden Schutzmaßnahmen, nur nach besonderer Anordnung des AG!

Material: staubdicht verklebte Folie und Tetrapack-Abdeckung ALU-PE-Karton
Vorhaltezeit: 12 Wochen
Menge: 75,000 m2

### Titel 50 Bodenbeschichtungen

#### Untertitel 50.01 Technikflächen UG

*Hinweis: ---Unbehandelte Bodenflächen aus Beton, Zementestrich---*
Unbehandelte Bodenflächen aus Beton, Zementestrich oder Gussasphaltestrich, innen mit umweltschonendem, einkomponentigem Polyurethan-Acrylat-Hybrid-System, wasserverdünnbar, behandeln.

Bauteil: Technikräume

Hinweis: Es sollen nicht die gesamten Räume sondern nur Laufwege beschichtet werden.

Laufbreite: 1,20 m
Gesamtlänge: ca. 170m
Die enstprechenden Abklebearbeiten zur Herstellung klarer Laufwege einschl. Anzeichnen mit Hilfe von Laserwerkzeugen sind in die EPs einzukalkulieren.

**50.01.1 Bodenbeschichtung / Untergrundvorbehandelung**
Sinter- und minderfeste Schichten sowie haftungsfeindliche Substanzen restlos entfernen. mittels fräsen mit Diamantscheiden
fräsen und absaugen. Anfallender Bausschutt wird eigentum des AN und ist gemäß den gültigen Richtlinien zu entsorgen

Hinweis: Es sollen nicht die gesamten Räume sondern nur Laufwege beschichtet werden.

Laufbreite: 1,50 m
Gesamtlänge: ca. 200m
Die enstprechenden Abklebearbeiten zur Herstellung klarer Laufwege einschl. Anzeichnen mit Hilfe von Laserwerkzeugen sind in die EPs einzukalkulieren.
Menge: 300,000 m²

**50.01.2 Bodenbeschichtung / Untergrundvorbehandelung / Sockelflächen**
wie in Pos. 50.01.1  jedoch im Bereich der Sockelflächen
Sockelhöhe :15 cm
Menge: 50,000 m

**50.01.3 Bodenbeschichtung / Schadstellen spachteln**
Größere Schadstellen und Ausbrüche (Tiefe größer 5 mm)
Vorbehandelung:
Mineralischer  Haftbrücke für Instandsetzungen im
PCC/SPCC Beton-Instandsetzungssystem.Als Haftbrücke zwischen Betonbauteilen und PCC-Füllmörtel.
- einkomponentig
- hemmt das Eindringen von CO2
- dampfdiffusionsfähig
- wasserundurchlässig
- verseifungsbeständig

Schliessen der Schadtselle nass in feucht mit PCC Füllmörtel.
Füllmörtel:  Kunststoffvergüteter Zementmörtel zum Ausbessern und Reprofilieren von Betonbauteilen.
einkomponentiger, gebrauchsfertiger Instandsetzungsmörtel
- sehr gute Standfestigkeit
- reduziert das Eindringen von CO2 und Feuchtigkeit (hemmt die Karbonatisierung)
- dampfdiffusionsoffen
- mit hohem Frost- und Frost-Tausalz-Widerstand
- für außen und innen
- weitgehend dicht gegen Öl und Wasser
- mit hoher Alkalireserve
- aktiver Korrosionsschutz
- weichplastische Verarbeitungskonsistenz
- für Schichtdicken von 10-60 mm

Maße im Durchschnitt: bis 15x15 cm
Tiefe: bis 1,5 cm
Menge: 10,000 St

**50.01.4 Bodenbeschichtung / PU Siegel**
*** Bezugsbeschreibung
Grundanstrich saugfähiger Flächen innen, mit wasserverdünntem einkomponentigem, lösemittelfreiem Polyurethan-Acrylat-Hybrid-System für nicht befahrene Bodenflächen mit mittlerer Belastung im Innen- und Außenbereich.

Zwischenanstrich und Schlussanstrich mit einkomponentig, lösemittelfrei, als Polyurethan-Acrylat-Hybrid-System für nicht befahrene Bodenflächen mit mittlerer Belastung im Innen- und Außenbereich
lösemittelfrei,
gut deckend,
abriebfest und witterungsbeständig,
emissionsarm, geprüft gemäß den AgBB-Kriterien

Standardfarbton: RAL 7030 bzw. nach Wahl des AG

Hinweis: Es sollen nicht die gesamten Räume sondern nur Laufwege beschichtet werden.

Laufbreite: 1,50 m
Gesamtlänge: ca. 200 m
Die enstprechenden Abklebearbeiten zur Herstellung klarer Laufwege einschl. Anzeichnen mit Hilfe von Laserwerkzeugen sind in die EPs einzukalkulieren.
Menge: 300,000 m²

**50.01.5 Bodenbeschichtung / PU Siegel Sockel h = 15 cm**
*** wie Position 50.01.4
für Sockelstreifen im gleichen Aufbau und Farbton wie zuvor beschrieben, jedoch ohne den Streifen umlaufend, direkt an die Bodenfläche anschließend ausbilden.

Höhe: ca. 15 cm
Menge: 50,000 m

**50.01.6 Bodenbeschichtung / Versiegelung R9**
*** Bezugsbeschreibung
Versiegelung, farblos mit zweikomponentiger, transparenter Versiegelung auf Polyurethan-Basis für widerstandsfähige Bodenflächen, geprüfte Rutschhemmklasse R 9.

Anforderungen: transparent, seidenmatt, besonders geruchsarm, schnelle Durchhärtung, chemikalienbeständig gemäß Prüfnachweis, geprüft nach den Anforderungen des AgBB-Schemas und für den Einsatz bei indirektem Lebensmittelkontakt, desinfektionsmittelbeständig und dekontaminierbar gemäß Prüfnachweis.

Hinweis: Es sollen nicht die gesamten Räume sondern nur Laufwege beschichtet werden.

Laufbreite: 1,50 m
Gesamtlänge: ca. 2000m
Die enstprechenden Abklebearbeiten zur Herstellung klarer Laufwege einschl. Anzeichnen mit Hilfe von Laserwerkzeugen sind in die EPs einzukalkulieren.
Menge: 300,000 m²

**50.01.7 Bodenbeschichtung / Versiegelung R9 Sockel h = 15 cm**
*** wie Position 50.01.6
für Sockelstreifen im gleichen Aufbau und Farbton wie zuvor beschrieben, jedoch ohne den Streifen umlaufend, direkt an die Bodenfläche anschließend ausbilden.

Höhe: ca. 15 cm
Menge: 50,000 m

**50.01.8 Bodenbeschichtung / Dichtstofffuge**
Fuge zwischen Bodenfläche und Sockelbildner, innen nach Abschluss der Beschichtungsarbeiten mit Hybrid-Dichtungsmasse  einschließlich aller erforderlichen Leistungen, z. B. Abkleben der angrenzenden Flächen ausbilden.
Menge: 50,000 m

### Titel 60 Stundenlohnarbeiten

*Hinweis: Hinweis Stundenlohnarbeiten*
Stundenlohnarbeiten werden nach Stundenverrechnungssätzen, in denen Lohn- und Gehaltskosten, Lohn- und Gehaltsnebenkosten, Sozialkassenbeiträge, Vermögenswirksame Leistungen sowie Gemeinkostenanteile und Gewinn enthalten sind, vergütet.
Nacht-, Sonn- und Feiertagsarbeit müssen auf Anordnung des AG ausgeführt werden.
Zuschläge für Mehr-, Nacht-, Sonntags- und Feiertagsarbeit sowie Erschwerniszuschläge sind nicht in die Stundenverrechnungssätze mit einzubeziehen, sondern sie werden in gesonderten Zulagepositionen beschrieben und berechnet. Die Vergütung hierfür erfolgt auf Nachweis der tatsächlich zu diesem Anlass geleisteten Stunden.
Hat der AN allerdings z. B. durch Mängel oder Terminverzug eine solche Anordnung selbst zu vertreten oder wird diese dadurch erforderlich, steht ihm keine zusätzliche Vergütung zu.
Der Bieter erklärt, dass der Stundenverrechnungssatz unter Beachtung der preisrechtlichen Vorschriften ermittelt wurde und unabhängig von der Anzahl der abgerechneten Stunden gilt.
Stundenlohnarbeiten werden nur vergütet, wenn deren Ausführung von der Bauleitung schriftlich angeordnet wurde (Paragr. 15 VOB/B). Der AN ist verantwortlich für die Einholung der erforderlichen Genehmigung zu Sonntags- und Feiertagsarbeit.

**60.1 Stundensatz Fachwerker**
Stundensatz für Leistungen, welche nicht in den Positionen erfasst sind und nur auf ausdrückliche Anweisung der Bauleitung gegen Nachweis zur Ausführung kommen.

Fachwerker
Menge: 50,000 h

**60.2 Stundensatz Bauhelfer**
Stundensatz für Leistungen, welche nicht in den Positionen erfasst sind und nur auf ausdrückliche Anweisung der Bauleitung gegen Nachweis zur Ausführung kommen.

Bauhelfer
Menge: 50,000 h
